# Aïllament acústic de baixant amb panell multicapa, rockplak "ROCKWOOL", de 73 mm d'espessor

- Propietat de l'arxiu: CYPE INGENIEROS, S.A.
- Format: FIEBDC-3/2002
- Divisa: EUR
- Costos indirectes: 3.00 %
- IVA: 21.00 %

## N Aïllaments e impermeabilitzacions

### NA Aïllaments

#### NAA Canonades i baixants

**NAA021** m² Aïllament acústic de baixant amb panell multicapa, rockplak "ROCKWOOL", de 73 mm d'espessor.
Formació de calaix per a aïllament acústic de baixant mitjançant panell multicapa rockplak "ROCKWOOL", de 73 mm de gruix total, format per un panell de llana de roca de 48 mm d'espessor revestiment per cada una de les seves cares amb una placa de guix laminat. Fins i tot p/p de talls i segellat de plaques.
Inclou: Formació del calaix. Segellat de plaques.
Criteri d'amidament de projecte: Superfície mesurada segons documentació gràfica de Projecte.
Criteri de mesura d'obra: Es mesurarà la superfície realment executada segons especificacions de Projecte.

| Codi | Ut | Descripció | Rendiment | Preu | Import |
|---|---|---|---|---|---|
| mt16lrw070b | m² | Panell multicapa rockplak "ROCKWOOL", de 73 mm de gruix total, format per un panell de llana de roca de 48 mm d'espessor revestiment per cada una de les seves cares amb una placa de guix laminat, per aïllament acústic de baixants. (material) | 1.050 | 39.05 | 41.00 |
| op00ato010 |  | Tornavís. | 1.000 | 0.00 | 0.00 |
| op00fre010 |  | Fresadora. | 1.000 | 0.00 | 0.00 |
| mo053 | h | Oficial 1ª muntador de prefabricats interiors. (mà d'obra) | 0.103 | 24.08 | 2.48 |
| mo100 | h | Ajudant muntador de prefabricats interiors. (mà d'obra) | 0.051 | 20.68 | 1.05 |
| % | % | Costos directes complementaris | 2 % | 44.53 | 0.89 |
|  |  | Costos directes |  |  | 45.42 |
