# Aïllament acústic format per panell semirígid de llana mineral Panel 211.652 "ROCKWOOL"

- Propietat de l'arxiu: CYPE INGENIEROS, S.A.
- Format: FIEBDC-3/2002
- Divisa: EUR
- Costos indirectes: 3.00 %
- IVA: 21.00 %

**NAC020** m² Aïllament acústic format per panell semirígid de llana mineral Panel 211.652 "ROCKWOOL", revestit per una de les seves cares amb un vel mineral negre, de 60 mm d'espessor, col·locat a l'interior de les cel·les del silenciador per a conductes rectangulars.
Subministrament i col·locació de panell semirígid de llana mineral Panel 211.652 "ROCKWOOL", revestit per una de les seves cares amb un vel mineral negre, de 60 mm d'espessor, resistència tèrmica 1,7 m²K/W, conductivitat tèrmica 0,035 W/(mK), densitat 40 kg/m³, calor específic 840 J/kgK i factor de resistència a la difusió del vapor d'aigua 1,3; col·locat a l'interior de laes cel·les del silenciador per a conductes rectangulars, com aïllament acústic. Inclús p/p de talls, adhesiu i elements de fixació a l'interior del silenciador.
Inclou: Preparació de la superfície. Col·locació del panell.
Criteri d'amidament de projecte: Superfície mesurada segons documentació gràfica de Projecte.
Criteri de mesura d'obra: Es mesurarà la superfície realment executada segons especificacions de Projecte.

| Codi | Ut | Descripció | Rendiment | Preu | Import |
|---|---|---|---|---|---|
| mt16lrw110h | m² | Panell semirígid de llana mineral Panel 211.652 "ROCKWOOL", segons UNE-EN 13162, revestit per una de les seves cares amb un vel mineral negre, de 60 mm d'espessor, resistència tèrmica 1,7 m²K/W, conductivitat tèrmica 0,035 W/(mK), densitat 40 kg/m³, calor específic 840 J/kgK, factor de resistència a la difusió del vapor d'aigua 1,3 i Euroclasse A1 de reacció al foc. (material) | 1.100 | 10.62 | 11.68 |
| mo054 | h | Oficial 1ª muntador d'aïllaments. (mà d'obra) | 0.193 | 24.08 | 4.65 |
| mo101 | h | Ajudant muntador d'aïllaments. (mà d'obra) | 0.193 | 20.68 | 3.99 |
| % | % | Costos directes complementaris | 2 % | 20.32 | 0.41 |
|  |  | Costos directes |  |  | 20.73 |
