# Aïllament intermedi en entramats autoportants de plaques constituït per: napa de polièster, tipus NPP, espessor 40 mm col·locat entre muntants

- Propietat de l'arxiu: CYPE INGENIEROS, S.A.
- Format: FIEBDC-3/2002
- Divisa: EUR
- Costos indirectes: 3.00 %
- IVA: 21.00 %

**NAP020** m² Aïllament intermedi en entramats autoportants de plaques constituït per: napa de polièster, tipus NPP, espessor 40 mm col·locat entre muntants.
Subministrament i col·locació d'aïllament tèrmic i acústic en entramats autoportants de plaques, constituït per: napa de polièster, tipus NPP, espessor 40 mm, col·locat entre els muntants de l'estructura portant. Fins i tot p/p de talls, fixacions i neteja.
Inclou: Tall i preparació de l'aïllament a col·locar entre els muntants. Col·locació de l'aïllament entre els muntants.
Criteri d'amidament de projecte: Superfície mesurada segons documentació gràfica de Projecte.
Criteri de mesura d'obra: Es mesurarà la superfície realment executada segons especificacions de Projecte.

| Codi | Ut | Descripció | Rendiment | Preu | Import |
|---|---|---|---|---|---|
| mt16npg020a | m² | Napa de polièster, tipus NPP, espessor 40 mm. (material) | 1.000 | 5.60 | 5.60 |
| mo054 | h | Oficial 1ª muntador d'aïllaments. (mà d'obra) | 0.064 | 24.08 | 1.54 |
| mo101 | h | Ajudant muntador d'aïllaments. (mà d'obra) | 0.064 | 20.68 | 1.32 |
| % | % | Costos directes complementaris | 2 % | 8.46 | 0.17 |
|  |  | Costos directes |  |  | 8.63 |
