# Aïllament acústic sobre fals sostre format per panell semirígid de llana de roca volcànica Rockcalm -E- 211 "ROCKWOOL", segons UNE-EN 13162, no revestit, de 50 mm d'espessor

- Propietat de l'arxiu: CYPE INGENIEROS, S.A.
- Format: FIEBDC-3/2002
- Divisa: EUR
- Costos indirectes: 3.00 %
- IVA: 21.00 %

**NAT010** m² Aïllament acústic sobre fals sostre format per panell semirígid de llana de roca volcànica Rockcalm -E- 211 "ROCKWOOL", segons UNE-EN 13162, no revestit, de 50 mm d'espessor.
Subministrament i col·locació d'aïllament acústic sobre fals sostre de plaques, format per panell semirígid de llana de roca volcànica Rockcalm -E- 211 "ROCKWOOL", segons UNE-EN 13162, no revestit, de 50 mm d'espessor, resistència tèrmica 1,4 m²K/W, conductivitat tèrmica 0,035 W/(mK). Fins i tot p/p de talls de l'aïllant.
Inclou: Tall, ajust i col·locació de l'aïllament.
Criteri d'amidament de projecte: Superfície mesurada entre paraments, segons documentació gràfica de Projecte, sense descomptar buits per instal·lacions.
Criteri de mesura d'obra: Es mesurarà la superfície realment executada segons especificacions de Projecte, sense descomptar buits per instal·lacions.

| Codi | Ut | Descripció | Rendiment | Preu | Import |
|---|---|---|---|---|---|
| mt16lrw030dca | m² | Panell semirígid de llana de roca volcànica Rockcalm -E- 211 "ROCKWOOL", segons UNE-EN 13162, no revestit, de 50 mm d'espessor, resistència tèrmica 1,4 m²K/W, conductivitat tèrmica 0,035 W/(mK), densitat 40 kg/m³, calor específic 840 J/kgK i factor de resistència a la difusió del vapor d'aigua 1,3. (material) | 1.050 | 5.30 | 5.57 |
| mo054 | h | Oficial 1ª muntador d'aïllaments. (mà d'obra) | 0.090 | 24.08 | 2.17 |
| mo101 | h | Ajudant muntador d'aïllaments. (mà d'obra) | 0.090 | 20.68 | 1.86 |
| % | % | Costos directes complementaris | 2 % | 9.60 | 0.19 |
|  |  | Costos directes |  |  | 9.79 |
