# Aïllament tèrmic per l'interior del full exterior, en façana de doble full de fàbrica cara vista

- Propietat de l'arxiu: CYPE INGENIEROS, S.A.
- Format: FIEBDC-3/2002
- Divisa: EUR
- Costos indirectes: 3.00 %
- IVA: 21.00 %

## N Aïllaments e impermeabilitzacions

### NA Aïllaments tèrmics

#### NAF Façanes i mitgeres

**NAF010** m² Aïllament tèrmic per l'interior del full exterior, en façana de doble full de fàbrica cara vista.
Aïllament tèrmic per l'interior del full exterior, en façana de doble full de fàbrica cara vista, amb panell semirígid de llana de roca volcànica Fixrock Eco "ROCKWOOL", segons UNE-EN 13162, no revestit, de 40 mm d'espessor, resistència tèrmica 1,05 m²K/W, conductivitat tèrmica 0,037 W/(mK). Col·locació en obra: a topall, amb morter adhesiu Fixrock "GRUPO PUMA". Inclús cinta autoadhesiva per a segellat de junts.
Inclou: Neteja i preparació de la superfície del suport. Replanteig i tall de l'aïllament. Aplicació del morter. Col·locació de l'aïllament. Resolució de punts singulars. Segellat de juntes i unions.
Criteri d'amidament de projecte: Superfície mesurada segons documentació gràfica de Projecte.
Criteri de mesura d'obra: Es mesurarà la superfície realment executada segons especificacions de Projecte.

| Codi | Ut | Descripció | Rendiment | Preu | Import |
|---|---|---|---|---|---|
| mt28mop020h | kg | Morter hidràulic, Fixrock "GRUPO PUMA", color gris, compost de ciment d'alta resistència, àrids seleccionats, additius i resines sintètiques, per a la fixació i el revestiment de panells de fibra de vidre i llana de roca en paraments verticals, tipus GP, segons UNE-EN 998-1. (material) | 8.000 | 0.28 | 2.24 |
| mt16lrw030jbi | m² | Panell semirígid de llana de roca volcànica Fixrock Eco "ROCKWOOL", segons UNE-EN 13162, no revestit, de 40 mm d'espessor, resistència tèrmica 1,05 m²K/W, conductivitat tèrmica 0,037 W/(mK), Euroclasse A1 de reacció al foc segons UNE-EN 13501-1, densitat 28 kg/m³, capacitat d'absorció d'aigua a curt termini <=1 kg/m², calor específic 840 J/kgK i factor de resistència a la difusió del vapor d'aigua 1. (material) | 1.050 | 5.03 | 5.28 |
| mt16aaa030 | m | Cinta autoadhesiva per closa de juntes. (material) | 0.440 | 0.30 | 0.13 |
| mq06pym010 | h | Mescladora-bombadora per morters i guixos projectats, de 3 m³/h. (maquinària) | 0.100 | 8.52 | 0.85 |
| mo054 | h | Oficial 1ª muntador d'aïllaments. (mà d'obra) | 0.137 | 30.63 | 4.20 |
| mo101 | h | Ajudant muntador d'aïllaments. (mà d'obra) | 0.137 | 26.39 | 3.62 |
| % | % | Costos directes complementaris | 2 % | 16.32 | 0.33 |
|  |  | Costos directes |  |  | 16.65 |
