# Panell acústic autoportant de llana mineral, model Rockbaffle Déco "ROCKFON", rectangular de 1200x300x40 mm, color Stone, suspès del sostre mitjançant varetes (no incloses en aquest preu)

- Propietat de l'arxiu: CYPE INGENIEROS, S.A.
- Format: FIEBDC-3/2002
- Divisa: EUR
- Costos indirectes: 3.00 %
- IVA: 21.00 %

## N Aïllaments e impermeabilitzacions

### NA Aïllaments tèrmics

#### NAT Falsos sostres

**NAT100** Ut Panell acústic autoportant de llana mineral, model Rockbaffle Déco "ROCKFON", rectangular de 1200x300x40 mm, color Stone, suspès del sostre mitjançant varetes (no incloses en aquest preu).
Subministrament i muntatge de panell acústic autoportant de llana mineral, model Rockbaffle Déco "ROCKFON", de 1200x300x40 mm, revestit per les dues cares amb un vel mineral de color Stone, acabat amb un marc metàl·lic lacat en color blanc, suspès del sostre mitjançant varetes (no incloses en aquest preu).
Inclou: Col·locació de l'aïllament.
Criteri d'amidament de projecte: Nombre d'unitats previstes, segons documentació gràfica de Projecte.
Criteri de mesura d'obra: Es mesurarà el nombre d'unitats realment executades segons especificacions de Projecte.

| Codi | Ut | Descripció | Rendiment | Preu | Import |
|---|---|---|---|---|---|
| mt12par130ofaa | Ut | Panell acústic autoportant de llana mineral, model Rockbaffle Déco "ROCKFON", de 1200x300x40 mm, revestit per les dues cares amb un vel mineral de color Stone, acabat amb un marc metàl·lic lacat en color blanc. (material) | 1.000 | 51.21 | 51.21 |
| op00tal010 |  | Trepant. | 1.000 | 0.00 | 0.00 |
| op00ato010 |  | Tornavís. | 1.000 | 0.00 | 0.00 |
| mo054 | h | Oficial 1ª muntador d'aïllaments. (mà d'obra) | 0.357 | 24.08 | 8.60 |
| mo101 | h | Ajudant muntador d'aïllaments. (mà d'obra) | 0.059 | 20.68 | 1.22 |
| % | % | Costos directes complementaris | 2 % | 61.03 | 1.22 |
|  |  | Costos directes |  |  | 62.25 |
