# Sistema de protecció passiva contra incendis de biga d'acer HEA 100

- Propietat de l'arxiu: CYPE INGENIEROS, S.A.
- Format: FIEBDC-3/2002
- Divisa: EUR
- Costos indirectes: 3.00 %
- IVA: 21.00 %

## I Instal·lacions

### IO Contra incendis

#### IOJ Protecció passiva contra incendis

**IOJ022** m Sistema de protecció passiva contra incendis de biga d'acer HEA 100, protegida en 3 cares i amb una resistència al foc de 30 minuts, mitjançant recobriment amb panell rígid de llana de roca, Conlit P "ROCKWOOL", no revestit, de 25 mm d'espessor, fixat amb adhesiu Cola Conlit "ROCKWOOL" i cargols de fixació. Inclús peces suport tallades del mateix panell.
Sistema de protecció passiva contra incendis de biga d'acer HEA 100, protegida en 3 cares i amb una resistència al foc de 30 minuts, mitjançant recobriment amb panell rígid de llana de roca, Conlit P "ROCKWOOL", no revestit, de 25 mm d'espessor, fixat amb adhesiu Cola Conlit "ROCKWOOL" i cargols de fixació. Inclús peces suport tallades del mateix panell.
Inclou: Replanteig. Tall del panell. Fixació de les peces de suport a l'element estructural, amb adhesiu. Fixació del panell a les peces de suport i a l'element estructural, amb adhesiu i cargols de fixació. Resolució de les unions entre panells, amb adhesiu i cargols de fixació. Neteja.
Criteri d'amidament de projecte: Longitud mesurada segons documentació gràfica de Projecte.
Criteri de mesura d'obra: Es mesurarà la longitud realment executada segons especificacions de Projecte.

| Codi | Ut | Descripció | Rendiment | Preu | Import |
|---|---|---|---|---|---|
| mt16lrw080ca | m² | Panell rígid de llana de roca Conlit 150 P "ROCKWOOL", segons UNE-EN 13162, no revestit, de 25 mm d'espessor, resistència tèrmica 0,609756 m²K/W, conductivitat tèrmica 0,035 W/(mK), densitat 180 kg/m³, calor específic 0,84 J/kgK i factor de resistència a la difusió del vapor d'aigua 1,3, Euroclasse A1 de reacció al foc, per protecció contra incendis d'elements constructius. (material) | 0.321 | 17.35 | 5.57 |
| mt16lrw081b | kg | Adhesiu a base de silicats, d'adormiment lent, Cola Conlit "ROCKWOOL", per a encolat de peces de llana de roca tipus Conlit, entre elles i a suports d'acer, en instal·lacions sotmeses a altes temperatures o elements de protecció passiva contra incendis. (material) | 0.073 | 8.43 | 0.62 |
| mt16lrw082sa | U | Cargol d'unió de filferro d'acer galvanitzat en forma d'hèlix, Conlit ACR 50 "ROCKWOOL", de 50 mm de longitud, per a panells de llana de roca. (material) | 9.000 | 2.59 | 23.31 |
| mo054 | h | Oficial 1ª muntador d'aïllaments. (mà d'obra) | 0.168 | 24.57 | 4.13 |
| mo101 | h | Ajudant muntador d'aïllaments. (mà d'obra) | 0.168 | 21.14 | 3.55 |
| % | % | Costos directes complementaris | 2 % | 37.18 | 0.74 |
|  |  | Costos directes |  |  | 37.92 |
