# Aïllament termoacústic exterior per a conducte metàl·lic circular de climatització

- Propietat de l'arxiu: CYPE INGENIEROS, S.A.
- Format: FIEBDC-3/2002
- Divisa: EUR
- Costos indirectes: 3.00 %
- IVA: 21.00 %

## N Aïllaments e impermeabilitzacions

### NA Aïllaments tèrmics

#### NAC Conductes metàl·lics

**NAC010** m² Aïllament termoacústic exterior per a conducte metàl·lic circular de climatització, realitzat amb feltre aïllant de llana mineral, Rockwool 133 EF "ROCKWOOL", autoadhesiu, revestit per una de les seves cares amb un complex d'alumini que actua com a barrera de vapor, de 20 mm d'espessor, conductivitat tèrmica 0,039 W/(mK).
Aïllament termoacústic exterior per a conducte metàl·lic circular de climatització, realitzat amb feltre aïllant de llana mineral, Rockwool 133 EF "ROCKWOOL", autoadhesiu, revestit per una de les seves cares amb un complex d'alumini que actua com a barrera de vapor, de 20 mm d'espessor, conductivitat tèrmica 0,039 W/(mK).
Inclou: Neteja i preparació de la superfície suport. Replanteig i tall de l'aïllament. Col·locació de l'aïllament.
Criteri d'amidament de projecte: Superfície mesurada segons documentació gràfica de Projecte.
Criteri de mesura d'obra: Es mesurarà la superfície realment executada segons especificacions de Projecte.

| Codi | Ut | Descripció | Rendiment | Preu | Import |
|---|---|---|---|---|---|
| mt16lrw050ra | m² | Feltre aïllant de llana mineral, Rockwool 133 EF "ROCKWOOL", autoadhesiu, revestit per una de les seves cares amb un complex d'alumini que actua com a barrera de vapor, de 20 mm d'espessor, conductivitat tèrmica 0,039 W/(mK), densitat 40 kg/m³, calor específic 840 J/kgK i factor de resistència a la difusió del vapor d'aigua 1,3, segons UNE-EN 13162. (material) | 1.100 | 13.18 | 14.50 |
| mo054 | h | Oficial 1ª muntador d'aïllaments. (mà d'obra) | 0.104 | 24.57 | 2.56 |
| mo101 | h | Ajudant muntador d'aïllaments. (mà d'obra) | 0.104 | 21.14 | 2.20 |
| % | % | Costos directes complementaris | 2 % | 19.26 | 0.39 |
|  |  | Costos directes |  |  | 19.65 |
