# Aïllament tèrmic sota forjat

- Propietat de l'arxiu: CYPE INGENIEROS, S.A.
- Format: FIEBDC-3/2002
- Divisa: EUR
- Costos indirectes: 3.00 %
- IVA: 21.00 %

## N Aïllaments e impermeabilitzacions

### NA Aïllaments tèrmics

#### NAD Sota forjats

**NAD010** m² Aïllament tèrmic sota forjat, format per panell rígid de llana de roca volcànica Rockfeu -E- 520 "ROCKWOOL", segons UNE-EN 13162, no revestit, de 30 mm d'espessor, resistència tèrmica 0,75 m²K/W, conductivitat tèrmica 0,039 W/(mK), col·locat a topall i fixat mecànicament.
Aïllament tèrmic sota forjat, format per panell rígid de llana de roca volcànica Rockfeu -E- 520 "ROCKWOOL", segons UNE-EN 13162, no revestit, de 30 mm d'espessor, resistència tèrmica 0,75 m²K/W, conductivitat tèrmica 0,039 W/(mK), col·locat a topall i fixat mecànicament.
Inclou: Neteja i preparació de la superfície suport. Replanteig i tall de l'aïllament. Col·locació de l'aïllament. Fixació de l'aïllament.
Criteri d'amidament de projecte: Superfície mesurada segons documentació gràfica de Projecte.
Criteri de mesura d'obra: Es mesurarà la superfície realment executada segons especificacions de Projecte.

| Codi | Ut | Descripció | Rendiment | Preu | Import |
|---|---|---|---|---|---|
| mt16lrw030lau | m² | Panell rígid de llana de roca volcànica Rockfeu -E- 520 "ROCKWOOL", segons UNE-EN 13162, no revestit, de 30 mm d'espessor, resistència tèrmica 0,75 m²K/W, conductivitat tèrmica 0,039 W/(mK), densitat 120 kg/m³, calor específic 840 J/kgK i factor de resistència a la difusió del vapor d'aigua 1,3. (material) | 1.050 | 10.04 | 10.54 |
| mt16aaa021a | U | Tac d'expansió i clau de polipropilè, amb cèrcol d'estanquitat, per a fixació mecànica de panells aïllants. (material) | 3.000 | 0.08 | 0.24 |
| mo054 | h | Oficial 1ª muntador d'aïllaments. (mà d'obra) | 0.156 | 24.57 | 3.83 |
| mo101 | h | Ajudant muntador d'aïllaments. (mà d'obra) | 0.156 | 21.14 | 3.30 |
| % | % | Costos directes complementaris | 2 % | 17.91 | 0.36 |
|  |  | Costos directes |  |  | 18.27 |
