# Aïllament en tancaments de doble fulla de fàbrica

- Propietat de l'arxiu: CYPE INGENIEROS, S.A.
- Format: FIEBDC-3/2002
- Divisa: EUR
- Costos indirectes: 3.00 %
- IVA: 21.00 %

## N Aïllaments e impermeabilitzacions

### NA Aïllaments tèrmics

#### NAE Injecció i insuflació en cambres

**NAE020** m² Aïllament en tancaments de doble fulla de fàbrica, emplenant l'interior de la cambra d'aire de 120 mm de gruix mitjà, mitjançant insuflació, des de l'interior, de nòduls de llana de roca, Rockwool 001 "ROCKWOOL", amb densitat 70 kg/m³ i conductivitat tèrmica 0,042 W/(mK).
Formació d'aïllament en tancaments de doble fulla de fàbrica, emplenant l'interior de la cambra d'aire de 120 mm de gruix mitjà, mitjançant insuflació, des de l'interior, de nòduls de llana de roca, Rockwool 001 "ROCKWOOL" amb densitat 70 kg/m³ i conductivitat tèrmica 0,042 W/(mK). Inclús p/p de maquinària per a insuflació, inspecció endoscòpica de la cambra d'aire, realització de forats, protecció d'elements contigus, tapat dels forats executats en el parament amb morter de ciment i neteja.
Inclou: Inspecció endoscòpica de la cambra d'aire. Realització de trepants en el parament. Protecció dels elements de l'entorn que puguin veure's afectats durant els treballs d'insuflació. Insuflació de l'aïllament. Tapat dels trepants. Neteja final.
Criteri d'amidament de projecte: Superfície mesurada segons documentació gràfica de Projecte.
Criteri de mesura d'obra: Es mesurarà la superfície realment executada segons especificacions de Projecte.

| Codi | Ut | Descripció | Rendiment | Preu | Import |
|---|---|---|---|---|---|
| mt16lrw011g | kg | Nòduls de llana de roca, Rockwool 001 "ROCKWOOL", densitat 70 kg/m³, calor específic 840 J/kgK i factor de resistència a la difusió del vapor d'aigua 1,3. (material) | 8.400 | 2.63 | 22.09 |
| mt09moe080a | kg | Morter de ciment, color gris, compost de ciment, àrids seleccionats i additius, tipus GP CSIII W2 segons UNE-EN 998-1. (material) | 0.600 | 0.21 | 0.13 |
| mq08mpa010 | h | Maquinària per insuflació d'aïllament en cambres d'aire. (maquinària) | 0.115 | 13.00 | 1.50 |
| op00tal010 |  | Trepant. | 1.000 | 0.00 | 0.00 |
| mo030 | h | Oficial 1ª aplicador de productes aïllants. (mà d'obra) | 0.355 | 23.30 | 8.27 |
| mo068 | h | Ajudant aplicador de productes aïllants. (mà d'obra) | 0.355 | 20.68 | 7.34 |
| % | % | Costos directes complementaris | 2 % | 39.33 | 0.79 |
|  |  | Costos directes |  |  | 40.12 |
