# Aïllament termoacústic de sòls flotants, amb llanes minerals

- Propietat de l'arxiu: CYPE INGENIEROS, S.A.
- Format: FIEBDC-3/2002
- Divisa: EUR
- Costos indirectes: 3.00 %
- IVA: 21.00 %

## N Aïllaments e impermeabilitzacions

### NA Aïllaments tèrmics

#### NAL Sòls flotants

**NAL010** m² Aïllament termoacústic de sòls flotants, amb llanes minerals.
Aïllament termoacústic de sòls flotants, format per panell rígid de llana de roca volcànica Rocksol 525 "ROCKWOOL", segons UNE-EN 13162, no revestit, de 15 mm d'espessor, resistència tèrmica 0,35 m²K/W, conductivitat tèrmica 0,038 W/(mK), tapat amb film de polietilè de 0,2 mm d'espessor i desolidarització perimetral realitzada amb el mateix material aïllant. Col·locació en obra: a topall, simplement recolzat, preparat per a rebre una base de paviment de morter o formigó. Inclús cinta autoadhesiva per a segellat de junts.
Inclou: Neteja i preparació de la superfície suport. Replanteig i tall de l'aïllament. Col·locació de l'aïllament. Col·locació del film de polietilè. Segellat de junts del film de polietilè.
Criteri d'amidament de projecte: Superfície mesurada segons documentació gràfica de Projecte.
Criteri de mesura d'obra: Es mesurarà la superfície realment executada segons especificacions de Projecte.

| Codi | Ut | Descripció | Rendiment | Preu | Import |
|---|---|---|---|---|---|
| mt16lrw040a | m² | Panell rígid de llana de roca volcànica Rocksol 525 "ROCKWOOL", segons UNE-EN 13162, no revestit, de 15 mm d'espessor, resistència tèrmica 0,35 m²K/W, conductivitat tèrmica 0,038 W/(mK), Euroclasse A1 de reacció al foc segons UNE-EN 13501-1, densitat 150 kg/m³, calor específic 840 J/kgK i factor de resistència a la difusió del vapor d'aigua 1,3. (material) | 1.100 | 10.50 | 11.55 |
| mt16png010d | m² | Film de polietilè de 0,2 mm d'espessor i 184 g/m² de massa superficial. (material) | 1.100 | 0.41 | 0.45 |
| mt16aaa030 | m | Cinta autoadhesiva per closa de juntes. (material) | 0.250 | 0.30 | 0.08 |
| mo054 | h | Oficial 1ª muntador d'aïllaments. (mà d'obra) | 0.105 | 29.34 | 3.08 |
| mo101 | h | Ajudant muntador d'aïllaments. (mà d'obra) | 0.105 | 25.28 | 2.65 |
| % | % | Costos directes complementaris | 2 % | 17.81 | 0.36 |
|  |  | Costos directes |  |  | 18.17 |
