# Aïllament intermedi en entramats autoportants de plaques constituït per: panell flexible i lleuger de llana de roca volcànica Confortpan 208 Roxul "ROCKWOOL"

- Propietat de l'arxiu: CYPE INGENIEROS, S.A.
- Format: FIEBDC-3/2002
- Divisa: EUR
- Costos indirectes: 3.00 %
- IVA: 21.00 %

## N Aïllaments e impermeabilitzacions

### NA Aïllaments

#### NAP Particions

**NAP020** m² Aïllament intermedi en entramats autoportants de plaques constituït per: panell flexible i lleuger de llana de roca volcànica Confortpan 208 Roxul "ROCKWOOL", segons UNE-EN 13162, no revestit, de 50 mm d'espessor col·locat entre muntants.
Subministrament i col·locació d'aïllament tèrmic i acústic en entramats autoportants de plaques, constituït per: panell flexible i lleuger de llana de roca volcànica Confortpan 208 Roxul "ROCKWOOL", segons UNE-EN 13162, no revestit, de 50 mm d'espessor, resistència tèrmica 1,35 m²K/W, conductivitat tèrmica 0,037 W/(mK), col·locat entre els muntants de l'estructura portant. Fins i tot p/p de talls, fixacions i neteja.
Inclou: Tall i preparació de l'aïllament a col·locar entre els muntants. Col·locació de l'aïllament entre els muntants.
Criteri d'amidament de projecte: Superfície mesurada segons documentació gràfica de Projecte.
Criteri de mesura d'obra: Es mesurarà la superfície realment executada segons especificacions de Projecte.

| Codi | Ut | Descripció | Rendiment | Preu | Import |
|---|---|---|---|---|---|
| mt16lrw030dcl | m² | Panell flexible i lleuger de llana de roca volcànica Confortpan 208 Roxul "ROCKWOOL", segons UNE-EN 13162, no revestit, de 50 mm d'espessor, resistència tèrmica 1,35 m²K/W, conductivitat tèrmica 0,037 W/(mK), densitat 30 kg/m³, calor específic 840 J/kgK i factor de resistència a la difusió del vapor d'aigua 1,3. (material) | 1.000 | 3.86 | 3.86 |
| mo054 | h | Oficial 1ª muntador d'aïllaments. (mà d'obra) | 0.064 | 24.08 | 1.54 |
| mo101 | h | Ajudant muntador d'aïllaments. (mà d'obra) | 0.064 | 20.68 | 1.32 |
| % | % | Costos directes complementaris | 2 % | 6.72 | 0.13 |
|  |  | Costos directes |  |  | 6.85 |
