# Aïllament tèrmic per l'exterior en façana ventilada

- Propietat de l'arxiu: CYPE INGENIEROS, S.A.
- Format: FIEBDC-3/2002
- Divisa: EUR
- Costos indirectes: 3.00 %
- IVA: 21.00 %

## N Aïllaments e impermeabilitzacions

### NA Aïllaments tèrmics

#### NAQ Façanes ventilades

**NAQ010** m² Aïllament tèrmic per l'exterior en façana ventilada.
Aïllament tèrmic per l'exterior en façana ventilada, amb panell rígid de llana de roca volcànica Ventirock Duo "ROCKWOOL", segons UNE-EN 13162, no revestit de doble densitat, de 50 mm d'espessor, resistència tèrmica 1,45 m²K/W, conductivitat tèrmica 0,034 W/(mK). Col·locació en obra: a topall, amb fixacions mecàniques.
Inclou: Replanteig i tall de l'aïllament. Col·locació de l'aïllament. Fixació de l'aïllament. Resolució de punts singulars.
Criteri d'amidament de projecte: Superfície mesurada segons documentació gràfica de Projecte.
Criteri de mesura d'obra: Es mesurarà la superfície realment executada segons especificacions de Projecte.

| Codi | Ut | Descripció | Rendiment | Preu | Import |
|---|---|---|---|---|---|
| mt16lrw160aa | U | Fixació mecànica, Ejot Pin DH "ROCKWOOL", de 60 mm de longitud, amb volandera de EPS per evitar el pont tèrmic puntual en la fixació de l'aïllament, DH "ROCKWOOL", de 90 mm de diàmetre, per a panells aïllants de llana de roca de la gamma Ventirock "ROCKWOOL". (material) | 1.000 | 3.76 | 3.76 |
| mt16lrw030kcn | m² | Panell rígid de llana de roca volcànica Ventirock Duo "ROCKWOOL", segons UNE-EN 13162, no revestit de doble densitat, de 50 mm d'espessor, resistència tèrmica 1,45 m²K/W, conductivitat tèrmica 0,034 W/(mK), Euroclasse A1 de reacció al foc segons UNE-EN 13501-1, densitat 40 kg/m³, capacitat d'absorció d'aigua a curt termini <=1 kg/m², calor específic 840 J/kgK i factor de resistència a la difusió del vapor d'aigua 1. (material) | 1.050 | 15.29 | 16.05 |
| mo054 | h | Oficial 1ª muntador d'aïllaments. (mà d'obra) | 0.094 | 29.34 | 2.76 |
| mo101 | h | Ajudant muntador d'aïllaments. (mà d'obra) | 0.047 | 25.28 | 1.19 |
| % | % | Costos directes complementaris | 2 % | 23.76 | 0.48 |
|  |  | Costos directes |  |  | 24.24 |
