# Revestiment ignífug amb pasta aquosa

- Propietat de l'arxiu: CYPE INGENIEROS, S.A.
- Format: FIEBDC-3/2002
- Divisa: EUR
- Costos indirectes: 3.00 %
- IVA: 21.00 %

**IOJ012** m² Revestiment ignífug amb pasta aquosa, Conlit Flaba "ROCKWOOL", d'alta elasticitat i lleugerament intumescent, de color blanc, aplicada en capa de 1 mm, per a segellat de penetracions per a cables i canalitzacions de cables.
Subministrament i instal·lació de sistema de segellat de penetracions amb revestiment ignífug format per pasta aquosa, Conlit Flaba "ROCKWOOL", d'alta elasticitat i lleugerament intumescent, de color blanc, aplicada en capa de 1 mm amb espàtula o pistola d'alta pressió, per a evitar que un foc es propagui d'un sector d'incendi a un altre a través del buit per on passen els cables de les instal·lacions. Inclús p/p de neteja i preparació de la superfície suport.
Inclou: Neteja i preparació de la superfície suport. Aplicació de les mans de revestiment necessàries, mitjançant pistola o espàtula, fins a aconseguir l'espessor sol·licitat.
Criteri d'amidament de projecte: Superfície mesurada segons documentació gràfica de Projecte.
Criteri de mesura d'obra: Es mesurarà la superfície realment executada segons especificacions de Projecte.

| Codi | Ut | Descripció | Rendiment | Preu | Import |
|---|---|---|---|---|---|
| mt16lrw101f | kg | Pasta aquosa, Conlit Flaba "ROCKWOOL", d'alta elasticitat i lleugerament intumescent, de color blanc, per a revestiments ignífugs sobre suports de llana de roca (panells, conquilles) o cables en sistemes de segellat de penetracions. (material) | 1.800 | 27.90 | 50.22 |
| mo032 | h | Oficial 1ª aplicador de productes impermeabilitzants. (mà d'obra) | 0.188 | 23.30 | 4.38 |
| mo070 | h | Ajudant aplicador de productes impermeabilitzants. (mà d'obra) | 0.188 | 20.68 | 3.89 |
| % | % | Costos directes complementaris | 2 % | 58.49 | 1.17 |
|  |  | Costos directes |  |  | 59.66 |
