# Aïllament termoacústic exterior de conductes metàl·lics

- Propietat de l'arxiu: CYPE Ingenieros S.A.
- Format: FIEBDC-3/2016
- Programa: Generador de preus de la construcció. CYPE Ingenieros, S.A.
- Data: 13/06/2024
- Divisa: EUR
- Costos indirectes: 3 %
- IVA: 21 %

## N Aïllaments e impermeabilitzacions

### NA Aïllaments tèrmics

#### NAC Conductes metàl·lics

**NAC010** m² Aïllament termoacústic exterior de conductes metàl·lics.
Aïllament termoacústic exterior per a conducte metàl·lic circular de climatització, realitzat amb feltre aïllant de llana de roca, Fieltro 128 "ROCKWOOL", revestit per una de les seves cares amb un complex d'alumini que actua com a barrera de vapor, de 50 mm d'espessor, resistència tèrmica 1,28 m²K/W, conductivitat tèrmica 0,039 W/(mK), fixat amb cinta autoadhesiva d'alumini. Inclús cinta autoadhesiva d'alumini per la closa de juntes.
Inclou: Neteja i preparació de la superfície suport. Replanteig i tall de l'aïllament. Col·locació de l'aïllament. Fixació de l'aïllament. Segellat de juntes i unions.
Criteri d'amidament de projecte: Superfície mesurada segons documentació gràfica de Projecte.
Criteri de mesura d'obra: Es mesurarà la superfície realment executada segons especificacions de Projecte.

| Codi | Ut | Descripció | Rendiment | Preu | Import |
|---|---|---|---|---|---|
| mt16lrw050ke | m² | Feltre aïllant de llana de roca, Fieltro 128 "ROCKWOOL", revestit per una de les seves cares amb un complex d'alumini que actua com a barrera de vapor, de 50 mm d'espessor, resistència tèrmica 1,28 m²K/W, conductivitat tèrmica 0,039 W/(mK), Euroclasse A1 de reacció al foc segons UNE-EN 13501-1, densitat 21 kg/m³, calor específic 840 J/kgK i factor de resistència a la difusió del vapor d'aigua 1,3, segons UNE-EN 13162. (material) | 1.1 | 11.79 | 12.969 |
| mt42con020 | m | Cinta autoadhesiva d'alumini, de 50 micres d'espessor i 65 mm d'amplada, a base de resines acríliques, pel segellat i fixació de l'aïllament. (material) | 1.5 | 0.19 | 0.285 |
| mo054 | h | Oficial 1ª muntador d'aïllaments. (mà d'obra) | 0.131 | 29.34 | 3.844 |
| mo101 | h | Ajudant muntador d'aïllaments. (mà d'obra) | 0.131 | 25.28 | 3.312 |
| % | % | Costos directes complementaris | 2 % | 20.410 | 0.408 |
|  |  | Costos directes |  |  | 20.818 |

Residus:
- col·locació: mt16lrw050ke; factor de residu 0.0461038
- col·locació: mt42con020; factor de residu 0.048

## Recursos

**mt16lrw050ke** m² Feltre aïllant de llana de roca
Dades tècniques: Cost energètic 20.592 MJ; Emissió de CO2 1.020 kg; Codi LER 17 06 04; Massa de l'element 1.05 kg; Volum 0.00175 m3
Residus:
- embalatge: re170203 Plàstic. (component de residu); rendiment 0.029 kg; Codi LER 17 02 03; Massa de l'element 1 kg; Volum 0.001667 m3

**mt42con020** m Cinta autoadhesiva d'alumini
Dades tècniques: Cost energètic 3.059 MJ; Emissió de CO2 0.214 kg; Codi LER 17 04 02; Massa de l'element 0.023 kg; Volum 0.000015 m3
Residus:
- embalatge: re170203 Plàstic; rendiment 0.005 kg
