# Aïllament intermedi en entramats autoportants de plaques constituït per: làmina sintètica amb base polimèrica d'alta densitat, 2 mm de gruix col·locada entre plaques

- Propietat de l'arxiu: CYPE INGENIEROS, S.A.
- Format: FIEBDC-3/2002
- Divisa: EUR
- Costos indirectes: 3.00 %
- IVA: 21.00 %

**NAP020** m² Aïllament intermedi en entramats autoportants de plaques constituït per: làmina sintètica amb base polimèrica d'alta densitat, 2 mm de gruix col·locada entre plaques.
Subministrament i col·locació d'aïllament tèrmic i acústic en entramats autoportants de plaques, constituït per: làmina sintètica amb base polimèrica d'alta densitat, 2 mm de gruix, adherida entre les plaques amb goma d'enganxar. Fins i tot p/p de talls, fixacions i neteja.
Inclou: Tall i preparació de l'aïllament a col·locar sobre la placa. Col·locació de l'aïllament en la placa ja muntada.
Criteri d'amidament de projecte: Superfície mesurada segons documentació gràfica de Projecte.
Criteri de mesura d'obra: Es mesurarà la superfície realment executada segons especificacions de Projecte.

| Codi | Ut | Descripció | Rendiment | Preu | Import |
|---|---|---|---|---|---|
| mt16npg030a | m² | Làmina sintètica amb base polimèrica d'alta densitat, 2 mm de gruix. (material) | 1.050 | 4.82 | 5.06 |
| mt16npg031 | kg | Goma d'enganxar, segons UNE 104236. (material) | 0.300 | 7.76 | 2.33 |
| mo054 | h | Oficial 1ª muntador d'aïllaments. (mà d'obra) | 0.193 | 24.08 | 4.65 |
| mo101 | h | Ajudant muntador d'aïllaments. (mà d'obra) | 0.193 | 20.68 | 3.99 |
| % | % | Costos directes complementaris | 2 % | 16.03 | 0.32 |
|  |  | Costos directes |  |  | 16.35 |
