# Barrera acústica per a divisòria

- Propietat de l'arxiu: CYPE INGENIEROS, S.A.
- Format: FIEBDC-3/2002
- Divisa: EUR
- Costos indirectes: 3.00 %
- IVA: 21.00 %

**NAP100** m² Barrera acústica per a divisòria, instal·lada a través del plènum, entre el forjat i la divisòria, formada per panell acústic autoportant de llana mineral, model Acoustimass "ROCKFON", compost per mòduls de 1200x1000x80 mm, fixat mecànicament sobre una estructura suport (no inclosa en aquest preu).
Subministrament i instal·lació de barrera acústica para divisoria, a través del plènum, formada por panell acústic autoportant de llana mineral, model Acoustimass "ROCKFON", compost per mòduls de 1200x1000x80 mm, revestit per les dues cares amb un complex kraft-alumini, fixat mecànicament sobre una estructura suport (no inclosa en aquest preu), col·locat entre el forjat i la divisòria per millorar l'aïllament acústic lateral entre espais. Fins i tot p/p de talls, col·locació dels panells a portell sobre l'estructura suport i obturació de les juntes entre panells amb cinta d'alumini.
Inclou: Replanteig. Tall i ajust dels panells. Col·locació dels panells. Obturació de les juntes.
Criteri d'amidament de projecte: Superfície mesurada segons documentació gràfica de Projecte.
Criteri de mesura d'obra: Es mesurarà la superfície realment executada segons especificacions de Projecte.

| Codi | Ut | Descripció | Rendiment | Preu | Import |
|---|---|---|---|---|---|
| mt12par120f | m² | Panell acústic autoportant de llana mineral, model Acoustimass "ROCKFON", compost per mòduls de 1200x1000x80 mm, revestit per les dues cares amb un complex kraft-alumini, Euroclasse A2-s1, d0 de reacció al foc, com barrera acústica en plènums, entre el forjat i la divisòria. (material) | 1.050 | 47.01 | 49.36 |
| mt42con020 | m | Cinta autoadhesiva d'alumini de 50 microns d'espessor i 65 mm d'ample a base de resines acríliques, pel segellat i fixació de l'aïllament. (material) | 1.500 | 0.19 | 0.29 |
| mo054 | h | Oficial 1ª muntador d'aïllaments. (mà d'obra) | 0.642 | 24.08 | 15.46 |
| mo101 | h | Ajudant muntador d'aïllaments. (mà d'obra) | 0.642 | 20.68 | 13.28 |
| % | % | Costos directes complementaris | 2 % | 78.39 | 1.57 |
|  |  | Costos directes |  |  | 79.96 |
