# Aïllament tèrmic per l'interior de cobertes inclinades sobre espai habitable

- Propietat de l'arxiu: CYPE INGENIEROS, S.A.
- Format: FIEBDC-3/2002
- Divisa: EUR
- Costos indirectes: 3.00 %
- IVA: 21.00 %

**NAQ021** m² Aïllament tèrmic per l'interior de cobertes inclinades sobre espai habitable, format per panell llana mineral de llana de roca volcànica Rockcalm -E- 211 "ROCKWOOL", segons UNE-EN 13162, no revestit, de 40 mm d'espessor.
Subministrament i col·locació d'aïllament tèrmic per l'interior de cobertes inclinades sobre espai habitable, format per: panell llana mineral de llana de roca volcànica Rockcalm -E- 211 "ROCKWOOL", segons UNE-EN 13162, no revestit, de 40 mm d'espessor, resistència tèrmica 1,1 m²K/W, conductivitat tèrmica 0,035 W/(mK). Totalment col·locat i preparat per rebre l'extradossat interior que sigui compatible amb ell.
Inclou: Tall i preparació de l'aïllament.
Criteri d'amidament de projecte: Superfície mesurada segons documentació gràfica de Projecte.
Criteri de mesura d'obra: Es mesurarà la superfície realment executada segons especificacions de Projecte.

| Codi | Ut | Descripció | Rendiment | Preu | Import |
|---|---|---|---|---|---|
| mt16lrw030ebt | m² | Panell semirígid de llana de roca volcànica Rockcalm -E- 211 "ROCKWOOL", segons UNE-EN 13162, no revestit, de 40 mm d'espessor, resistència tèrmica 1,1 m²K/W, conductivitat tèrmica 0,035 W/(mK), densitat 40 kg/m³, calor específic 840 J/kgK i factor de resistència a la difusió del vapor d'aigua 1,3. (material) | 1.050 | 4.40 | 4.62 |
| mo054 | h | Oficial 1ª muntador d'aïllaments. (mà d'obra) | 0.082 | 24.08 | 1.97 |
| mo101 | h | Ajudant muntador d'aïllaments. (mà d'obra) | 0.082 | 20.68 | 1.70 |
| % | % | Costos directes complementaris | 2 % | 8.29 | 0.17 |
|  |  | Costos directes |  |  | 8.46 |
