# Envà de plaques d'argila

- Propietat de l'arxiu: CYPE INGENIEROS, S.A.
- Format: FIEBDC-3/2002
- Divisa: EUR
- Costos indirectes: 3.00 %
- IVA: 21.00 %

## F Façanes i particions

### FB Envà d'entramat autoportant

#### FBA De plaques d'argila

**FBA005** m² Envà de plaques d'argila.
Envà senzill de plaques d'argila (20+50+20)/400 (50) (2 estàndard), de 70 mm de gruix total, format per una estructura simple de perfils de xapa d'acer galvanitzat de 50 mm d'amplada, a base de muntants (elements verticals) separats 400 mm entre si, amb disposició normal "N" i canals (elements horitzontals), a la què es cargolen dues plaques en total (una placa tipus estàndard en cada cara, de 20 mm d'espessor cada placa). Inclús banda acústica; fixacions per a l'ancoratge de canals i muntants metàl·lics; cargols per a la fixació de les plaques; malla de fibres de jute i morter natural d'argila sense additius, per a regularització de superfícies.
Criteri de valoració econòmica: El preu inclou la resolució de trobades i punts singulars, però no inclou l'aïllament a col·locar entre els muntants.
Inclou: Replanteig i traçat en el forjat inferior i en el superior dels envans a realitzar. Col·locació de banda d'estanquitat i canals inferiors, sobre paviment acabat o base de seient. Col·locació de banda d'estanquitat i canals superiors, sota forjats. Col·locació i fixació dels muntants sobre els elements horitzontals. Tall de les plaques. Fixació de les plaques per al tancament d'una de les cares de l'envà. Fixació de les plaques per al tancament de la segona cara de l'envà. Replanteig de les caixes per a allotjament de mecanismes elèctrics i de pas d'instal·lacions, i posterior perforació de les plaques. Tractament de junts. Preparació del morter. Aplicació del morter.
Criteri d'amidament de projecte: Superfície mesurada segons documentació gràfica de Projecte, sense duplicar cantonades ni encontres.
Criteri de mesura d'obra: Es mesurarà la superfície realment executada segons especificacions de Projecte, sense duplicar cantonades ni encontres.

| Codi | Ut | Descripció | Rendiment | Preu | Import |
|---|---|---|---|---|---|
| mt12psg041b | m | Banda autoadhesiva desolidaritzant d'escuma de poliuretà de cel·les tancades, de 3,2 mm d'espessor i 50 mm d'amplada, resistència tèrmica 0,10 m²K/W, conductivitat tèrmica 0,032 W/(mK). (material) | 0.800 | 0.24 | 0.19 |
| mt12psg070i | m | Canal de perfil d'acer galvanitzat de 50 mm d'amplada, segons UNE-EN 14195. (material) | 0.800 | 2.71 | 2.17 |
| mt12psg060i | m | Muntant de perfil d'acer galvanitzat de 50 mm d'amplada, segons UNE-EN 14195. (material) | 3.000 | 3.22 | 9.66 |
| mt12psg220 | U | Fixació composta per tac i cargol 5x27. (material) | 2.000 | 0.06 | 0.12 |
| mt12ply010a | m² | Placa d'argila amb fibres vegetals, de 20 mm d'espessor, 600 mm d'amplada i 1200 mm de longitud, reforçada amb malla de jute per totes dues cares, Euroclasse A2-s1, d0 de reacció al foc, segons UNE-EN 13501-1, amb accessoris de fixació. (material) | 2.040 | 26.77 | 54.61 |
| mt12psg081d | U | Cargol autoperforant 3,5x35 mm. (material) | 36.000 | 0.01 | 0.36 |
| mt28mca005a | m² | Malla de fibres de jute aprestada amb midó de blat de moro, de 135 g/m² de massa superficial. (material) | 0.260 | 2.57 | 0.67 |
| mt28mca015a | kg | Morter natural d'argila sense additius, compost per àrids seleccionats amb granulometria de fins a 3 mm de diàmetre, densitat 1800 kg/m³, resistència a compressió 1,9 N/mm², subministrat en sacs, per a regularització de superfícies. (material) | 8.400 | 0.19 | 1.60 |
| op00ato010 |  | Tornavís. | 1.000 | 0.00 | 0.00 |
| op00fre010 |  | Fresadora. | 1.000 | 0.00 | 0.00 |
| mo053 | h | Oficial 1ª muntador de prefabricats interiors. (mà d'obra) | 0.355 | 29.34 | 10.42 |
| mo100 | h | Ajudant muntador de prefabricats interiors. (mà d'obra) | 0.355 | 25.28 | 8.97 |
| % | % | Costos directes complementaris | 2 % | 88.77 | 1.78 |
|  |  | Costos directes |  |  | 90.55 |
