# Façana de doble full, de xapa perfilada d'acer amb aïllament intermedi

- Propietat de l'arxiu: CYPE Ingenieros S.A.
- Format: FIEBDC-3/2016
- Programa: Generador de preus de la construcció. CYPE Ingenieros, S.A.
- Data: 09/03/2024
- Divisa: EUR
- Costos indirectes: 3 %
- IVA: 21 %

## F Façanes i particions

### FL Façanes lleugeres

#### FLA De xapes d'acer i panells sandwich

**FLA020** m² Façana de doble full, de xapa perfilada d'acer amb aïllament intermedi.
Façana de doble full, formada per full interior de safata llisa d'acer galvanitzat, amb cavalcament simètric, de 82 mm d'altura i 0,6 mm de gruix, col·locada en posició horitzontal i fixada mecànicament a una estructura portant o auxiliar, aïllament de panell semirígid de llana de roca Rockbardage Solape Simétrico "ROCKWOOL", no revestit, de 110 mm d'espessor, resistència tèrmica 3,2 m²K/W, conductivitat tèrmica 0,034 W/(mK), densitat 50 kg/m³, calor específic 840 J/kgK i factor de resistència a la difusió del vapor d'aigua 1, simplement recolzat sobre la safata metàl·lica, eliminant el pont tèrmic produït a la unió de les safates i full exterior de xapa perfilada d'acer galvanitzat, de 0,6 mm d'espessor, entre 40 i 50 mm d'altura de perfil, entre 250 i 270 mm d'intereix, col·locada en posició vertical amb un cavalcament de la xapa superior de 70 mm i un cavalcament lateral d'un trapezi i fixada mecànicament a les safates. Inclús accessoris de fixació de les xapes.
Criteri de valoració econòmica: El preu no inclou l'estructura suport ni la resolució de punts singulars.
Inclou: Replanteig de les safates. Tall, preparació i col·locació de les safates. Fixació mecànica de les safates. Col·locació de l'aïllament. Replanteig de les xapes. Tall, preparació i col·locació de les xapes. Fixació mecànica de les xapes.
Criteri d'amidament de projecte: Superfície mesurada segons documentació gràfica de Projecte, sense duplicar cantonades ni encontres, deduint els buits de superfície major de 1 m².
Criteri de mesura d'obra: Es mesurarà la superfície realment executada segons especificacions de Projecte, sense duplicar cantonades ni encontres, deduint els buits de superfície major de 1 m².

| Codi | Ut | Descripció | Rendiment | Preu | Import |
|---|---|---|---|---|---|
| mt13ccg110a | m² | Safata llisa d'acer galvanitzat, amb cavalcament simètric, de 82 mm d'altura, 0,6 mm de gruix i inèrcia entre 75 i 85 cm4, segons UNE-EN 14782; per a tancament de façana tipus sandvitx "in situ" de safata metàl·lica. (material) | 1.05 | 10.86 | 11.403 |
| mt13ccg130b | U | Cargol autoroscant de 5,5x50 mm d'acer inoxidable, amb volandera de EPDM de 16 mm de diàmetre. (material) | 7.49 | 0.45 | 3.371 |
| mt13ccg130a | U | Cargol autoroscant de 4,8x22 mm d'acer inoxidable, amb volandera de EPDM de 16 mm de diàmetre. (material) | 1.22 | 0.3 | 0.366 |
| mt16lrw150ce | m² | Panell semirígid de llana de roca Rockbardage Solape Simétrico "ROCKWOOL", segons UNE-EN 13162, no revestit, de 110 mm d'espessor, resistència tèrmica 3,2 m²K/W, conductivitat tèrmica 0,034 W/(mK), Euroclasse A1 de reacció al foc segons UNE-EN 13501-1, densitat 50 kg/m³, calor específic 840 J/kgK i factor de resistència a la difusió del vapor d'aigua 1. (material) | 1.05 | 43.82 | 46.011 |
| mt13ccg100b | m² | Xapa perfilada d'acer galvanitzat, de 0,6 mm d'espessor, entre 40 i 50 mm d'altura de perfil, entre 250 i 270 mm d'intereix i inèrcia entre 13 i 21 cm4, segons UNE-EN 14782. (material) | 1.05 | 5.75 | 6.038 |
| mq08sol020 | h | Equip i elements auxiliars per soldadura elèctrica. (maquinària) | 0.1 | 3.42 | 0.342 |
| mo051 | h | Oficial 1ª muntador de tancaments industrials. (mà d'obra) | 0.447 | 29.34 | 13.115 |
| mo098 | h | Ajudant muntador de tancaments industrials. (mà d'obra) | 0.447 | 25.28 | 11.300 |
| % | % | Costos directes complementaris | 2 % | 91.946 | 1.839 |
|  |  | Costos directes |  |  | 93.785 |

Residus:
- col·locació: mt13ccg110a; factor de residu 0.0157477
- col·locació: mt13ccg130b Cargol autoroscant de 5,5x50 mm d'acer inoxidable, amb volandera de EPDM de 16 mm de diàmetre; factor de residu 0.00375
- col·locació: mt13ccg130a Cargol autoroscant de 4,8x22 mm d'acer inoxidable, amb volandera de EPDM de 16 mm de diàmetre; factor de residu 0.00418605
- col·locació: mt16lrw150ce; factor de residu 0.03
- col·locació: mt13ccg100b; factor de residu 0.02

## Recursos

**mt13ccg110a** m² Safata llisa d'acer galvanitzat
Dades tècniques: Cost energètic 179.657 MJ; Emissió de CO2 18.208 kg; Codi LER 17 04 05; Massa de l'element 7.07 kg; Volum 0.003367 m3
Residus:
- embalatge: re170203 Plàstic. (component de residu); rendiment 0.023 kg; Codi LER 17 02 03; Massa de l'element 1 kg; Volum 0.001667 m3

**mt13ccg130b** U Cargol autoroscant de 5,5x50 mm d'acer inoxidable, amb volandera de EPDM de 16 mm de diàmetre
Dades tècniques: Cost energètic 0.484 MJ; Emissió de CO2 0.070 kg; Codi LER 17 04 05; Massa de l'element 0.0096 kg; Volum 0.000005 m3
Residus:
- embalatge: re150101 Envasos de paper i cartró. (component de residu); rendiment 0.001 kg; Codi LER 15 01 01; Massa de l'element 1 kg; Volum 0.001333 m3

**mt13ccg130a** U Cargol autoroscant de 4,8x22 mm d'acer inoxidable, amb volandera de EPDM de 16 mm de diàmetre
Dades tècniques: Cost energètic 0.220 MJ; Emissió de CO2 0.032 kg; Codi LER 17 04 05; Massa de l'element 0.0043 kg; Volum 0.000002 m3
Residus:
- embalatge: re150101 Envasos de paper i cartró; rendiment 0.001 kg

**mt16lrw150ce** m² Panell semirígid de llana de roca Rockbardage Solape Simétrico "ROCKWOOL"
Dades tècniques: Cost energètic 96.629 MJ; Emissió de CO2 4.784 kg; Codi LER 17 06 04; Massa de l'element 5.5 kg; Volum 0.009167 m3
Residus:
- embalatge: re170203 Plàstic; rendiment 0.034 kg

**mt13ccg100b** m² Xapa perfilada d'acer galvanitzat
Dades tècniques: Cost energètic 227.188 MJ; Emissió de CO2 20.741 kg; Codi LER 17 04 05; Massa de l'element 7.07 kg; Volum 0.003367 m3
Residus:
- embalatge: re170203 Plàstic; rendiment 0.02 kg
