# Coberta plana transitable, ventilada, amb enrajolat fix, tipus convencional. Impermeabilització amb làmines de poliolefines, tipus monocapa

- Propietat de l'arxiu: CYPE Ingenieros S.A.
- Format: FIEBDC-3/2016
- Programa: Generador de preus de la construcció. CYPE Ingenieros, S.A.
- Data: 09/03/2024
- Divisa: EUR
- Costos indirectes: 3 %
- IVA: 21 %

## Q Cobertes

### QB Planes transitables, ventilades

#### QBB Amb solat fix, per a trànsit de vianants privat

**QBB030** m² Coberta plana transitable, ventilada, amb enrajolat fix, tipus convencional. Impermeabilització amb làmines de poliolefines, tipus monocapa.
Coberta plana transitable, ventilada, amb enrajolat fix, tipus convencional, pendent del 1% al 5%, per a tràfic de vianants privat. FORMACIÓ DE PENDENTS: tauler ceràmic buit encadellat de 80x25x3,5 cm amb capa de regularització de morter de ciment, industrial, M-5, de 3 cm d'espessor, acabat remolinat, sobre envans alleugerits de maó ceràmic buit de 29x14x9 cm, rebut amb morter de ciment, industrial, M-5, disposats cada 80 cm i amb 30 cm d'altura mitja, rematats superiorment amb mestres de morter de ciment, industrial, M-5; AÏLLAMENT TÈRMIC: feltre aïllant de llana de roca volcànica, Roulrock Kraft "ROCKWOOL"; IMPERMEABILITZACIÓ: tipus monocapa, adherida, formada per una làmina impermeabilitzant flexible tipus EVAC, composta d'un doble full de poliolefina termoplàstica amb acetat de vinil etilè, amb ambdues cares revestides de fibres de polièster no teixides, de 0,52 mm d'espessor i 335 g/m², fixada al suport en tota la seva superfície mitjançant adhesiu cimentós millorat C2 E, i cavalcaments fixats amb adhesiu cimentós millorat C2 E S1; CAPA DE PROTECCIÓ: paviment de rajoles ceràmiques de gres rústic, 20x20 cm col·locades en capa fina amb adhesiu cimentós d'enduriment normal, C1 sense cap característica addicional, color gris, sobre una capa de regularització de morter de ciment, industrial, M-5, de 4 cm d'espessor, rejuntades amb morter de junts cimentós millorat, amb absorció d'aigua reduïda i resistència elevada a l'abrasió tipus CG 2 W A, color blanc, per junts de 2 a 15 mm. Inclús creuetes de PVC.
Criteri de valoració econòmica: El preu no inclou l'execució i el segellat dels junts ni l'execució d'acabats en les trobades amb paraments i desaigües.
Inclou: Replanteig dels punts singulars. Replanteig dels pendents i traçat de tremujals, aiguafons i juntes. Formació de pendents mitjançant vorada de tremujals, aiguafons i juntes amb mestres de maó. Replè de juntes amb poliestirè expandit. Execució dels envans alleugerits. Revisió de la superfície base en la que es realitza la fixació de l'aïllament d'acord amb les exigències de la tècnica a emprar. Tall, ajust i col·locació de l'aïllament. Execució del tauler ceràmic encadellat sobre els envans alleugerits. Abocat, estesa i reglejat de la capa de morter de regularització. Neteja i preparació de la superfície. Aplicació de l'adhesiu cimentós. Col·locació de la impermeabilització. Abocat, estès i reglejat del material d'unió o anivellació. Replanteig dels junts del paviment. Replantejament del paviment i faixat de juntes i punts singulars. Col·locació de les rajoles amb junta oberta. Segellat de juntes de paviment i perimètriques. Rejuntat del paviment.
Criteri d'amidament de projecte: Superfície mesurada en projecció horitzontal, segons documentació gràfica de Projecte, des de les cares interiors dels ampits o plastrons perimetrals que la limiten.
Criteri de mesura d'obra: Es mesurarà, en projecció horitzontal, la superfície realment executada segons especificacions de Projecte, des de les cares interiors dels ampits o plastrons perimetrals que la limiten.

| Codi | Ut | Descripció | Rendiment | Preu | Import |
|---|---|---|---|---|---|
| mt04lcc010c | U | Maó ceràmic buit (totxana), per revestir, 29x14x9 cm, per a ús en fàbrica protegida (peça P), densitat 805 kg/m³, segons UNE-EN 771-1. (material) | 8 | 0.35 | 2.800 |
| mt08aaa010a | m³ | Aigua. (material) | 0.03 | 1.5 | 0.045 |
| mt09mif010ca | t | Morter industrial per a obra de paleta, de ciment, color gris, categoria M-5 (resistència a compressió 5 N/mm²), subministrat en sacs, segons UNE-EN 998-2. (material) | 0.16 | 53.48 | 8.557 |
| mt16pea020b | m² | Panell rígid de poliestirè expandit, segons UNE-EN 13163, mecanitzat lateral recte, de 20 mm d'espessor, resistència tèrmica 0,55 m²K/W, conductivitat tèrmica 0,036 W/(mK), per junta de dilatació. (material) | 0.01 | 1.34 | 0.013 |
| mt16lrw010a | m² | Feltre aïllant de llana de roca volcànica, Roulrock Kraft "ROCKWOOL", segons UNE-EN 13162, revestit per una de les seves cares amb un complex de paper kraft amb polietilè que actua com a barrera de vapor, de 80 mm d'espessor, resistència tèrmica 1,9 m²K/W, conductivitat tèrmica 0,042 W/(mK), Euroclasse F de reacció al foc segons UNE-EN 13501-1, densitat 23 kg/m³, capacitat d'absorció d'aigua a curt termini <=1 kg/m², calor específic 840 J/kgK i factor de resistència a la difusió del vapor d'aigua 1,3. (material) | 1.2 | 8.96 | 10.752 |
| mt04lvg020c | U | Tauler ceràmic buit encadellat, per revestir, 80x25x3 cm, amb les testes rectes, segons UNE 67041. (material) | 5 | 0.39 | 1.950 |
| mt09mcr250a | kg | Adhesiu cimentós millorat, C2 E, amb temps obert ampliat, segons UNE-EN 12004, per a la fixació de geomembranes, compost per ciments especials, àrids seleccionats i resines sintètiques. (material) | 4 | 0.7 | 2.800 |
| mt15rev011a | m² | Làmina impermeabilitzant flexible tipus EVAC, composta d'un doble full de poliolefina termoplàstica amb acetat de vinil etilè, amb ambdues cares revestides de fibres de polièster no teixides, de 0,52 mm d'espessor i 335 g/m², segons UNE-EN 13956. (material) | 1.1 | 13.1 | 14.410 |
| mt09mcr250b | kg | Adhesiu cimentós millorat, C2 E S1, amb temps obert ampliat i gran deformabilitat, segons UNE-EN 12004, per a la fixació de cavalcament de geomembranes, compost per ciments especials, àrids seleccionats i resines sintètiques. (material) | 0.3 | 3 | 0.900 |
| mt09mcr021g | kg | Adhesiu cimentós d'enduriment normal, C1, segons UNE-EN 12004, color gris. (material) | 4 | 0.35 | 1.400 |
| mt18bcr010he800 | m² | Rajola ceràmica de gres rústic, 20x20 cm, 8,00€/m², capacitat d'absorció d'aigua 3%<=E<6%, grup AII, segons UNE-EN 14411, resistència al lliscament Rd>45 segons UNE-EN 16165, lliscabilitat classe 3 segons CTE. (material) | 1.05 | 8 | 8.400 |
| mt18acc050b | U | Creuetes de PVC per a separació entre 3 i 15 mm. (material) | 14 | 0.03 | 0.420 |
| mt18rcr010a300 | m | Entornpeu ceràmic de gres rústic, de 7 cm d'amplada, 3,00€/m. (material) | 0.04 | 3 | 0.120 |
| mt09mcp020fE | kg | Morter de junts cimentós millorat, amb absorció d'aigua reduïda i resistència elevada a l'abrasió, tipus CG2 W A, segons UNE-EN 13888, color blanc, per junts de 2 a 15 mm, a base de ciment d'alta resistència, quars, additius especials, pigments i resines sintètiques, per a rejuntat de tot tipus de peces ceràmiques. (material) | 0.05 | 0.78 | 0.039 |
| mo020 | h | Oficial 1ª construcció. (mà d'obra) | 0.935 | 28.42 | 26.573 |
| mo113 | h | Peó ordinari construcció. (mà d'obra) | 1.445 | 23.81 | 34.405 |
| mo029 | h | Oficial 1ª aplicador de làmines impermeabilitzants. (mà d'obra) | 0.156 | 28.42 | 4.434 |
| mo067 | h | Ajudant aplicador de làmines impermeabilitzants. (mà d'obra) | 0.156 | 25.28 | 3.944 |
| mo054 | h | Oficial 1ª muntador d'aïllaments. (mà d'obra) | 0.06 | 29.34 | 1.760 |
| mo101 | h | Ajudant muntador d'aïllaments. (mà d'obra) | 0.06 | 25.28 | 1.517 |
| mo023 | h | Oficial 1ª enrajolador. (mà d'obra) | 0.48 | 28.42 | 13.642 |
| mo061 | h | Ajudant enrajolador. (mà d'obra) | 0.24 | 25.28 | 6.067 |
| % | % | Costos directes complementaris | 2 % | 144.948 | 2.899 |
|  |  | Costos directes |  |  | 147.847 |

Residus:
- col·locació: mt04lcc010c; factor de residu 0.0310799
- col·locació: mt09mif010ca; factor de residu 0.0189
- col·locació: mt16pea020b; factor de residu 0.048
- col·locació: mt16lrw010a; factor de residu 0.0528962
- col·locació: mt04lvg020c Tauler ceràmic buit encadellat, per revestir, 80x25x3 cm, amb les testes rectes, segons UNE 67041; factor de residu 0.0462
- col·locació: mt09mcr250a; factor de residu 0.07
- col·locació: mt15rev011a; factor de residu 0.035
- col·locació: mt09mcr250b; factor de residu 0.056132
- col·locació: mt09mcr021g Adhesiu cimentós d'enduriment normal, C1, segons UNE-EN 12004, color gris; factor de residu 0.07
- col·locació: mt18bcr010he800; factor de residu 0.0374205
- col·locació: mt18rcr010a300 Entornpeu ceràmic de gres rústic, de 7 cm d'amplada, 3,00€/m; factor de residu 0.0385
- col·locació: mt09mcp020fE; factor de residu 0.07

## Recursos

**mt04lcc010c** U Maó ceràmic buit (totxana)
Dades tècniques: Cost energètic 10.600 MJ; Emissió de CO2 0.684 kg; Codi LER 17 01 02; Massa de l'element 2.94 kg; Volum 0.002352 m3
Residus:
- embalatge: re170201 Fusta. (component de residu); rendiment 0.014 kg; Codi LER 17 02 01; Massa de l'element 1 kg; Volum 0.000909 m3
- embalatge: re170203 Plàstic. (component de residu); rendiment 0.001 kg; Codi LER 17 02 03; Massa de l'element 1 kg; Volum 0.001667 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg

**mt16pea020b** m² Panell rígid de poliestirè expandit
Dades tècniques: Cost energètic 57.501 MJ; Emissió de CO2 1.999 kg; Codi LER 17 06 04; Massa de l'element 0.6 kg; Volum 0.001 m3
Residus:
- embalatge: re170203 Plàstic; rendiment 0.024 kg

**mt16lrw010a** m² Feltre aïllant de llana de roca volcànica
Dades tècniques: Cost energètic 33.779 MJ; Emissió de CO2 1.672 kg; Codi LER 17 06 04; Massa de l'element 1.84 kg; Volum 0.003067 m3
Residus:
- embalatge: re170203 Plàstic; rendiment 0.026 kg

**mt04lvg020c** U Tauler ceràmic buit encadellat, per revestir, 80x25x3 cm, amb les testes rectes, segons UNE 67041
Dades tècniques: Cost energètic 19.750 MJ; Emissió de CO2 1.265 kg; Codi LER 17 01 03; Massa de l'element 6 kg; Volum 0.0048 m3
Residus:
- embalatge: re170201 Fusta; rendiment 0.005 kg
- embalatge: re170203 Plàstic; rendiment 0.003 kg

**mt09mcr250a** kg Adhesiu cimentós millorat
Dades tècniques: Cost energètic 3.871 MJ; Emissió de CO2 0.344 kg; Codi LER 17 09 04; Massa de l'element 1 kg; Volum 0.000667 m3
Residus:
- embalatge: re170203 Plàstic; rendiment 0.003 kg

**mt15rev011a** m² Làmina impermeabilitzant flexible tipus EVAC
Dades tècniques: Cost energètic 39.236 MJ; Emissió de CO2 1.948 kg; Codi LER 17 02 03; Massa de l'element 0.335 kg; Volum 0.000558 m3
Residus:
- embalatge: re170203 Plàstic; rendiment 0.07 kg

**mt09mcr250b** kg Adhesiu cimentós millorat
Dades tècniques: Cost energètic 3.871 MJ; Emissió de CO2 0.344 kg; Codi LER 17 09 04; Massa de l'element 1 kg; Volum 0.000667 m3
Residus:
- embalatge: re170203 Plàstic; rendiment 0.003 kg

**mt09mcr021g** kg Adhesiu cimentós d'enduriment normal, C1, segons UNE-EN 12004, color gris
Dades tècniques: Cost energètic 3.871 MJ; Emissió de CO2 0.344 kg; Codi LER 17 09 04; Massa de l'element 1 kg; Volum 0.000667 m3
Residus:
- embalatge: re170203 Plàstic; rendiment 0.003 kg

**mt18bcr010he800** m² Rajola ceràmica de gres rústic
Dades tècniques: Cost energètic 292.153 MJ; Emissió de CO2 14.362 kg; Codi LER 17 01 03; Massa de l'element 25 kg; Volum 0.02 m3
Residus:
- embalatge: re150101 Envasos de paper i cartró; rendiment 0.18 kg
- embalatge: re170201 Fusta; rendiment 0.022 kg

**mt18rcr010a300** m Entornpeu ceràmic de gres rústic, de 7 cm d'amplada, 3,00€/m
Dades tècniques: Cost energètic 12.700 MJ; Emissió de CO2 0.620 kg; Codi LER 17 01 03; Massa de l'element 1.05 kg; Volum 0.00084 m3
Residus:
- embalatge: re150101 Envasos de paper i cartró; rendiment 0.034 kg
- embalatge: re170201 Fusta; rendiment 0.004 kg

**mt09mcp020fE** kg Morter de junts cimentós millorat
Dades tècniques: Cost energètic 7.725 MJ; Emissió de CO2 0.576 kg; Codi LER 17 09 04; Massa de l'element 1 kg; Volum 0.000667 m3
Residus:
- embalatge: re150101 Envasos de paper i cartró; rendiment 0.02 kg
- embalatge: re170201 Fusta; rendiment 0.005 kg
- embalatge: re170203 Plàstic; rendiment 0.008 kg
