# Zona tècnica en coberta plana no transitable, no ventilada, Deck. Impermeabilització amb làmines asfàltiques

- Propietat de l'arxiu: CYPE Ingenieros S.A.
- Format: FIEBDC-3/2016
- Programa: Generador de preus de la construcció. CYPE Ingenieros, S.A.
- Data: 09/03/2024
- Divisa: EUR
- Costos indirectes: 3 %
- IVA: 21 %

## Q Cobertes

### QD Planes no transitables, no ventilades

#### QDD Deck

**QDD100** m² Zona tècnica en coberta plana no transitable, no ventilada, Deck. Impermeabilització amb làmines asfàltiques.
Passadís tècnic de vianants en coberta plana no transitable, no ventilada, Deck amb fixació mecànica, tipus convencional, pendent del 1% al 15%. SUPORT BASE: perfil nervat autoportant de xapa d'acer galvanitzat S 280 de 0,7 mm d'espessor, acabat llis, amb 3 nervis de 50 mm d'altura separats 260 mm; AÏLLAMENT TÈRMIC: panell rígid de llana de roca soldable Hardrock Multifix "ROCKWOOL"; IMPERMEABILITZACIÓ: tipus monocapa, no adherida, formada per una làmina de betum modificat amb elastòmer SBS, LBM(SBS)-50/G-FM; FIXACIONS MECÀNIQUES: cargols d'acer de 6 mm de diàmetre i 65 mm de longitud, amb tractament anticorrosió, tac i volandera de repartiment de 40x40 mm (3 u/m²) i CAPA DE PROTECCIÓ: làmina de betum modificat amb elastòmer SBS, LBM(SBS)-50/G-FP, amb armadura de feltre de polièster reforçat i estabilitzat de 150 g/m², amb autoprotecció mineral de color gris, totalment adherida a la impermeabilització amb bufador.
Criteri de valoració econòmica: El preu no inclou l'execució i el segellat dels junts ni l'execució d'acabats en les trobades amb paraments i desaigües.
Inclou: Replanteig de les xapes nervades i dels punts singulars. Tall, preparació i col·locació de les xapes. Fixació mecànica de les xapes. Revisió de la superfície base en la que es realitza la fixació de l'aïllament d'acord amb les exigències de la tècnica a emprar. Tall, ajust i col·locació de l'aïllament. Col·locació de la impermeabilització. Fixació mecànica de la impermeabilització. Col·locació de la làmina de protecció.
Criteri d'amidament de projecte: Superfície mesurada en projecció horitzontal, segons documentació gràfica de Projecte, des de les cares interiors dels ampits o plastrons perimetrals que la limiten.
Criteri de mesura d'obra: Es mesurarà, en projecció horitzontal, la superfície realment executada segons especificacions de Projecte, des de les cares interiors dels ampits o plastrons perimetrals que la limiten.

| Codi | Ut | Descripció | Rendiment | Preu | Import |
|---|---|---|---|---|---|
| mt13ccg200ac | m² | Perfil nervat autoportant de xapa d'acer galvanitzat S 280 de 0,7 mm d'espessor, acabat llis, amb 3 nervis de 50 mm d'altura separats 260 mm, inèrcia 18 cm4 i massa superficial 5,5 kg/m², segons UNE-EN 14782. (material) | 1.1 | 8.34 | 9.174 |
| mt16lrw021gg | m² | Panell rígid de llana de roca soldable Hardrock Multifix "ROCKWOOL", segons UNE-EN 13162, de doble densitat (230 kg/m³ en la capa superior i 150 kg/m³ en la capa inferior), revestit per la cara superior amb un teixit de vidre blanc, de 40 mm d'espessor, resistència tèrmica 0,95 m²K/W, conductivitat tèrmica 0,041 W/(mK), Euroclasse A2-s1, d0 de reacció al foc segons UNE-EN 13501-1, calor específic 840 J/kgK i factor de resistència a la difusió del vapor d'aigua 1. (material) | 1.05 | 31.3 | 32.865 |
| mt16aab010 | U | Fixació mecànica dels panells aïllants a la xapa metàl·lica (cobertes deck). (material) | 1 | 0.16 | 0.160 |
| mt14lga010ia | m² | Làmina de betum modificat amb elastòmer SBS, LBM(SBS)-50/G-FM, de 4 mm d'espessor, massa nominal 5 kg/m², amb armadura de feltre de polièster reforçat i estabilitzat de 150 g/m², amb autoprotecció mineral de color gris. Segons UNE-EN 13707. (material) | 1.1 | 7.62 | 8.382 |
| mt14lga100a | U | Cargol d'acer de 6 mm de diàmetre i 65 mm de longitud, amb tractament anticorrosió, tac i volandera de repartiment de 40x40 mm. (material) | 3 | 0.18 | 0.540 |
| mt14lga010qa | m² | Làmina de betum modificat amb elastòmer SBS, LBM(SBS)-50/G-FP, de 3,5 mm d'espessor, massa nominal 5 kg/m², amb armadura de feltre de polièster reforçat i estabilitzat de 150 g/m², amb autoprotecció mineral de color gris. Segons UNE-EN 13707. (material) | 1 | 7.55 | 7.550 |
| mo051 | h | Oficial 1ª muntador de tancaments industrials. (mà d'obra) | 0.18 | 29.34 | 5.281 |
| mo098 | h | Ajudant muntador de tancaments industrials. (mà d'obra) | 0.18 | 25.28 | 4.550 |
| mo054 | h | Oficial 1ª muntador d'aïllaments. (mà d'obra) | 0.06 | 29.34 | 1.760 |
| mo101 | h | Ajudant muntador d'aïllaments. (mà d'obra) | 0.06 | 25.28 | 1.517 |
| mo029 | h | Oficial 1ª aplicador de làmines impermeabilitzants. (mà d'obra) | 0.204 | 28.42 | 5.798 |
| mo067 | h | Ajudant aplicador de làmines impermeabilitzants. (mà d'obra) | 0.204 | 25.28 | 5.157 |
| % | % | Costos directes complementaris | 2 % | 82.734 | 1.655 |
|  |  | Costos directes |  |  | 84.389 |

Residus:
- col·locació: mt13ccg200ac; factor de residu 0.0175423
- col·locació: mt16lrw021gg; factor de residu 0.03
- col·locació: mt14lga010ia; factor de residu 0.0615004
- col·locació: mt14lga100a; factor de residu 0.00467742
- col·locació: mt14lga010qa; factor de residu 0.061883

## Recursos

**mt13ccg200ac** m² Perfil nervat autoportant de xapa d'acer galvanitzat S 280 de 0,7 mm d'espessor
Dades tècniques: Cost energètic 209.121 MJ; Emissió de CO2 21.222 kg; Codi LER 17 04 05; Massa de l'element 8.25 kg; Volum 0.003929 m3
Residus:
- embalatge: re170203 Plàstic. (component de residu); rendiment 0.021 kg; Codi LER 17 02 03; Massa de l'element 1 kg; Volum 0.001667 m3

**mt16lrw021gg** m² Panell rígid de llana de roca soldable Hardrock Multifix "ROCKWOOL"
Dades tècniques: Cost energètic 93.648 MJ; Emissió de CO2 5.840 kg; Codi LER 17 06 04; Massa de l'element 6.6 kg; Volum 0.011 m3
Residus:
- embalatge: re170203 Plàstic; rendiment 0.034 kg

**mt14lga010ia** m² Làmina de betum modificat amb elastòmer SBS
Dades tècniques: Cost energètic 290.765 MJ; Emissió de CO2 8.164 kg; Codi LER 17 03 02; Massa de l'element 5 kg; Volum 0.005 m3
Residus:
- embalatge: re170203 Plàstic; rendiment 0.055 kg

**mt14lga100a** U Cargol d'acer de 6 mm de diàmetre i 65 mm de longitud
Dades tècniques: Cost energètic 0.128 MJ; Emissió de CO2 0.008 kg; Codi LER 17 04 05; Massa de l'element 0.0124 kg; Volum 0.000006 m3
Residus:
- embalatge: re150101 Envasos de paper i cartró. (component de residu); rendiment 0.001 kg; Codi LER 15 01 01; Massa de l'element 1 kg; Volum 0.001333 m3

**mt14lga010qa** m² Làmina de betum modificat amb elastòmer SBS
Dades tècniques: Cost energètic 290.743 MJ; Emissió de CO2 8.163 kg; Codi LER 17 03 02; Massa de l'element 5 kg; Volum 0.005 m3
Residus:
- embalatge: re170203 Plàstic; rendiment 0.055 kg
